# Bonera per a dutxa d'obra

- Propietat de l'arxiu: CYPE INGENIEROS, S.A.
- Format: FIEBDC-3/2002
- Divisa: EUR
- Costos indirectes: 3.00 %
- IVA: 21.00 %

## I Instal·lacions

### IS Evacuació d'aigües

#### ISD Derivacions individuals

**ISD009** U Bonera per a dutxa d'obra.
Bonera sifònica, codi de comanda 154.052.00.1, "GEBERIT", amb làmina impermeabilitzant flexible, tapa de protecció amb vora de referència, filtre de pèls, marc de reixeta amb anell de compensació, reixeta, sifó de 40 mm de diàmetre i 30 mm d'altura, amb reixeta d'acer inoxidable amb cargols vistos, de 80x80x5 mm, codi de comanda 154.310.00.1, per a desguàs de dutxa d'obra.
Inclou: Muntatge, connexionat i comprovació del seu correcte funcionament. Realització de proves de servei.
Criteri d'amidament de projecte: Nombre d'unitats previstes, segons documentació gràfica de Projecte.
Criteri de mesura d'obra: Es mesurarà el nombre d'unitats realment executades segons especificacions de Projecte.

| Codi | Ut | Descripció | Rendiment | Preu | Import |
|---|---|---|---|---|---|
| mt15geb110a | U | Bonera sifònica, codi de comanda 154.052.00.1, "GEBERIT", amb làmina impermeabilitzant flexible, tapa de protecció amb vora de referència, filtre de pèls, marc de reixeta amb anell de compensació, reixeta, sifó de 40 mm de diàmetre i 30 mm d'altura, per a una altura d'instal·lació de 65 a 90 mm, amb fixacions. (material) | 1.000 | 185.90 | 185.90 |
| mt15geb120a | U | Reixeta d'acer inoxidable amb cargols vistos, de 80x80x5 mm, codi de comanda 154.310.00.1, "GEBERIT". (material) | 1.000 | 31.70 | 31.70 |
| mo008 | h | Oficial 1ª lampista. (mà d'obra) | 0.779 | 29.34 | 22.86 |
| mo107 | h | Ajudant lampista. (mà d'obra) | 0.390 | 25.25 | 9.85 |
| % | % | Costos directes complementaris | 2 % | 250.31 | 5.01 |
|  |  | Costos directes |  |  | 255.32 |
