# Lavabo d'argila refractària. Col·locació sobre moble

- Propietat de l'arxiu: CYPE INGENIEROS, S.A.
- Format: FIEBDC-3/2002
- Divisa: EUR
- Costos indirectes: 3.00 %
- IVA: 21.00 %

## S Senyalització i equipament

### SA Aparells sanitaris

#### SAL Lavabos

**SAL063** U Lavabo d'argila refractària. Col·locació sobre moble.
Lavabo, d'argila refractària, acabat termoesmaltat, color blanc, codi de comanda 500.640.01.2, sèrie Acanto "GEBERIT", de 600x480x168 mm, amb un orifici per les aixetes i sobreeixidor, amb vàlvula de desguàs de llautó cromat, codi de comanda 500.055.00.1, amb sifó botella d'ABS, acabat brillant imitació crom, codi de comanda 151.034.21.1. col·locació sobre moble. Inclús joc de fixació.
Criteri de valoració econòmica: El preu no inclou el moble ni l'aixeteria.
Inclou: Replanteig. Col·locació i fixació de l'aparell. Muntatge del desguàs. Connexió a la xarxa d'evacuació. Comprovació del seu correcte funcionament. Segellat de junts.
Criteri d'amidament de projecte: Nombre d'unitats previstes, segons documentació gràfica de Projecte.
Criteri de mesura d'obra: Es mesurarà el nombre d'unitats realment col·locades segons especificacions de Projecte.

| Codi | Ut | Descripció | Rendiment | Preu | Import |
|---|---|---|---|---|---|
| mt30sng050de | U | Lavabo per col·locar sobre moble, d'argila refractària, acabat termoesmaltat, color blanc, codi de comanda 500.640.01.2, sèrie Acanto "GEBERIT", de 600x480x168 mm, amb un orifici per les aixetes i sobreeixidor, segons UNE 67001. (material) | 1.000 | 262.50 | 262.50 |
| mt30asg010d | U | Vàlvula de desguàs de llautó cromat, codi de comanda 500.055.00.1, "GEBERIT", de 60 mm de longitud, amb tap de desguàs integrat exterior amb botó d'accionament. (material) | 1.000 | 57.40 | 57.40 |
| mt30asg070ec | U | Sifó botella de ABS, acabat brillant imitació crom, codi de comanda 151.034.21.1, "GEBERIT", amb sortida de 32 mm de diàmetre exterior, per a lavabo, amb embellidor. (material) | 1.000 | 48.70 | 48.70 |
| mo008 | h | Oficial 1ª lampista. (mà d'obra) | 1.798 | 29.34 | 52.75 |
| % | % | Costos directes complementaris | 2 % | 421.35 | 8.43 |
|  |  | Costos directes |  |  | 429.78 |
