# Aparell sanitari amb conjunt d'aixetes

- Propietat de l'arxiu: CYPE Ingenieros S.A.
- Format: FIEBDC-3/2016
- Programa: Generador de preus de la construcció. CYPE Ingenieros, S.A.
- Data: 04/07/2024
- Divisa: EUR
- Costos indirectes: 3 %
- IVA: 21 %

## S Senyalització i equipament

### SA Aparells sanitaris

#### SAC Conjunts

**SAC020** U Aparell sanitari amb conjunt d'aixetes
Lavabo de porcellana sanitària amb pedestal, gamma bàsica, color blanc, de 520x410 mm, amb aixeteria monocomandament, gamma bàsica, acabat cromat, amb airejador i desguàs, acabat. Inclús aixetes de regulació, enllaços d'alimentació flexibles i closa amb silicona.
Inclou: Replanteig. Col·locació i fixació de l'aparell. Muntatge del desguàs. Connexió a la xarxa d'evacuació. Muntatge de l'aixeteria. Connexió a les xarxes d'aigua freda i calenta. Comprovació del seu correcte funcionament. Segellat de junts.
Criteri d'amidament de projecte: Nombre d'unitats previstes, segons documentació gràfica de Projecte.
Criteri de mesura d'obra: Es mesurarà el nombre d'unitats realment col·locades segons especificacions de Projecte.

| Codi | Ut | Descripció | Rendiment | Preu | Import |
|---|---|---|---|---|---|
| mt30lps010aa | U | Lavabo de porcellana sanitària, amb peu, gamma bàsica, color blanc, de 520x410 mm, amb joc de fixació, segons UNE 67001. (material) | 1 | 104.43 | 104.430 |
| mt31gmg010a | U | Aixetes monocomandament amb cartutx ceràmic per a lavabo, gamma bàsica, acabat cromat, compost d'airejador, desguàs automàtic i enllaços d'alimentació flexibles, segons UNE-EN 200. (material) | 1 | 76.32 | 76.320 |
| mt36www005b | U | Acoblament a paret colzat amb plafó, de PVC, sèrie B, color blanc, per evacuació d'aigües residuals (a baixa i alta temperatura) en l'interior dels edificis, enllaç mixt de 1 1/4"x40 mm de diàmetre, segons UNE-EN 1329-1, amb vàlvula de desguàs. (material) | 1 | 10.95 | 10.950 |
| mt30lla010 | U | Aixeta de regulació de 1/2", per a lavabo o bidet, acabat cromat. (material) | 2 | 20.32 | 40.640 |
| mt30www005 | U | Cartutx de 300 ml de silicona àcida monocomponent, fungicida, per a segellat de junts en ambients humits. (material) | 0.012 | 7.5 | 0.090 |
| mo008 | h | Oficial 1ª lampista. (mà d'obra) | 1.319 | 29.34 | 38.699 |
| % | % | Costos directes complementaris | 2 % | 271.129 | 5.423 |
|  |  | Costos directes |  |  | 276.552 |

Residus:
- col·locació: mt30www005 Cartutx de 300 ml de silicona àcida monocomponent, fungicida, per a segellat de junts en ambients humits; factor de residu 0.06

## Recursos

**mt30lps010aa** U Lavabo de porcellana sanitària, amb peu, gamma bàsica, color blanc, de 520x410 mm, amb joc de fixació, segons UNE 67001
Dades tècniques: Cost energètic 100.337 MJ; Emissió de CO2 88.984 kg
Residus:
- embalatge: re150101 Envasos de paper i cartró. (component de residu); rendiment 1.275 kg; Codi LER 15 01 01; Massa de l'element 1 kg; Volum 0.001333 m3

**mt31gmg010a** U Aixetes monocomandament amb cartutx ceràmic per a lavabo
Dades tècniques: Cost energètic 237.672 MJ; Emissió de CO2 16.027 kg
Residus:
- embalatge: re150101 Envasos de paper i cartró; rendiment 0.072 kg

**mt30www005** U Cartutx de 300 ml de silicona àcida monocomponent, fungicida, per a segellat de junts en ambients humits
Dades tècniques: Cost energètic 87.088 MJ; Emissió de CO2 3.667 kg; Codi LER 17 09 04; Massa de l'element 0.45 kg; Volum 0.0003 m3
Residus:
- embalatge: re170203 Plàstic. (component de residu); rendiment 0.1 kg; Codi LER 17 02 03; Massa de l'element 1 kg; Volum 0.001667 m3
