# Urinari de porcellana sanitària

- Propietat de l'arxiu: CYPE Ingenieros S.A.
- Format: FIEBDC-3/2016
- Programa: Generador de preus de la construcció. CYPE Ingenieros, S.A.
- Data: 04/07/2024
- Divisa: EUR
- Costos indirectes: 3 %
- IVA: 21 %

## S Senyalització i equipament

### SA Aparells sanitaris

#### SAU Urinaris

**SAU001** U Urinari de porcellana sanitària.
Urinari de porcellana sanitària, acabat termoesmaltat, color blanc, amb alimentació i desguàs encastats, codi de comanda 500.254.01.1, sèrie Smyle "GEBERIT", de 325x300x580 mm, amb brida de descàrrega, sifó antiolors ocult i fixació oculta, amb joc de fixació de 2 peces, codi de comanda 551075000 i desguàs equipat amb sifó de sortida horitzontal, de plàstic, de 50 mm de diàmetre, codi de comanda 152.950.11.1. Inclús silicona per a segellat de junts.
Criteri de valoració econòmica: El preu no inclou l'aixeteria.
Inclou: Replanteig. Col·locació i fixació de l'aparell. Muntatge del desguàs. Connexió a la xarxa d'evacuació. Comprovació del seu correcte funcionament. Segellat de junts.
Criteri d'amidament de projecte: Nombre d'unitats previstes, segons documentació gràfica de Projecte.
Criteri de mesura d'obra: Es mesurarà el nombre d'unitats realment col·locades segons especificacions de Projecte.

| Codi | Ut | Descripció | Rendiment | Preu | Import |
|---|---|---|---|---|---|
| mt30ssg310d | U | Urinari de porcellana sanitària, acabat termoesmaltat, color blanc, amb alimentació i desguàs encastats, codi de comanda 500.254.01.1, sèrie Smyle "GEBERIT", de 325x300x580 mm, amb brida de descàrrega, sifó antiolors ocult i fixació oculta, segons UNE 67001. (material) | 1 | 265.7 | 265.700 |
| mt30asg310d | U | Joc de fixació de 2 peces, codi de comanda 551075000, "GEBERIT", per a urinari. (material) | 1 | 30.4 | 30.400 |
| mt30asg320d | U | Sifó de sortida horitzontal, de plàstic, de 50 mm de diàmetre, codi de comanda 152.950.11.1 "GEBERIT", amb junta elàstica. (material) | 1 | 27.5 | 27.500 |
| mt30www005 | U | Cartutx de 300 ml de silicona àcida monocomponent, fungicida, per a segellat de junts en ambients humits. (material) | 0.012 | 7.5 | 0.090 |
| mo008 | h | Oficial 1ª lampista. (mà d'obra) | 1.199 | 29.34 | 35.179 |
| % | % | Costos directes complementaris | 2 % | 358.869 | 7.177 |
|  |  | Costos directes |  |  | 366.046 |

Residus:
- col·locació: mt30asg320d; factor de residu 0.0246583
- col·locació: mt30www005 Cartutx de 300 ml de silicona àcida monocomponent, fungicida, per a segellat de junts en ambients humits; factor de residu 0.06

## Recursos

**mt30asg310d** U Joc de fixació de 2 peces, codi de comanda 551075000, "GEBERIT", per a urinari
Dades tècniques: Cost energètic 1.579 MJ; Emissió de CO2 1.304 kg
Residus:
- embalatge: re150101 Envasos de paper i cartró. (component de residu); rendiment 1.463 kg; Codi LER 15 01 01; Massa de l'element 1 kg; Volum 0.001333 m3

**mt30asg320d** U Sifó de sortida horitzontal
Dades tècniques: Cost energètic 23.271 MJ; Emissió de CO2 1.186 kg; Codi LER 17 02 03; Massa de l'element 0.24 kg; Volum 0.0004 m3
Residus:
- embalatge: re150101 Envasos de paper i cartró; rendiment 0.037 kg

**mt30www005** U Cartutx de 300 ml de silicona àcida monocomponent, fungicida, per a segellat de junts en ambients humits
Dades tècniques: Cost energètic 87.088 MJ; Emissió de CO2 3.667 kg; Codi LER 17 09 04; Massa de l'element 0.45 kg; Volum 0.0003 m3
Residus:
- embalatge: re170203 Plàstic. (component de residu); rendiment 0.1 kg; Codi LER 17 02 03; Massa de l'element 1 kg; Volum 0.001667 m3
