# Aixeteria electrònica per a urinari

- Propietat de l'arxiu: CYPE Ingenieros S.A.
- Format: FIEBDC-3/2016
- Programa: Generador de preus de la construcció. CYPE Ingenieros, S.A.
- Data: 04/07/2024
- Divisa: EUR
- Costos indirectes: 3 %
- IVA: 21 %

## S Senyalització i equipament

### SG Aixeteries

#### SGU Per a urinaris

**SGU030** U Aixeteria electrònica per a urinari.
Aixeteria electrònica formada per aixeta electrònica per a urinari, acabat cromat, alimentació per bateria, amb accionament de la descàrrega per infraroigs, codi de comanda 115.805.21.3, "GEBERIT", amb control electrònic, temps de flux ajustable, electrovàlvula, bateria de liti de 6 V, sensor d'infrarojos, pressió mínima 0,3 bar, pressió màxima 10 bar, brida de connexió de 1/2" i fixacions; instal·lació en superfície.
Inclou: Replanteig. Col·locació. Connexionat. Comprovació del seu correcte funcionament.
Criteri d'amidament de projecte: Nombre d'unitats previstes, segons documentació gràfica de Projecte.
Criteri de mesura d'obra: Es mesurarà el nombre d'unitats realment col·locades segons especificacions de Projecte.

| Codi | Ut | Descripció | Rendiment | Preu | Import |
|---|---|---|---|---|---|
| mt31geb080a | U | Aixeta electrònica per a urinari, acabat cromat, alimentació per bateria, amb accionament de la descàrrega per infraroigs, codi de comanda 115.805.21.3, "GEBERIT", amb control electrònic, temps de flux ajustable, electrovàlvula, bateria de liti de 6 V, sensor d'infrarojos, pressió mínima 0,3 bar, pressió màxima 10 bar, brida de connexió de 1/2" i fixacions. (material) | 1 | 472 | 472.000 |
| mt37www010 | U | Material auxiliar per a instal·lacions de lampisteria. (material) | 1 | 1.4 | 1.400 |
| mo008 | h | Oficial 1ª lampista. (mà d'obra) | 0.599 | 29.34 | 17.575 |
| % | % | Costos directes complementaris | 2 % | 490.975 | 9.820 |
|  |  | Costos directes |  |  | 500.795 |
