# Bidet de porcellana sanitària

- Propietat de l'arxiu: CYPE INGENIEROS, S.A.
- Format: FIEBDC-3/2002
- Divisa: EUR
- Costos indirectes: 3.00 %
- IVA: 21.00 %

## S Senyalització i equipament

### SA Aparells sanitaris

#### SAE Bidets

**SAE005** U Bidet de porcellana sanitària.
Bidet, de porcellana sanitària, acabat termoesmaltat, color blanc, codi de comanda 500.603.01.2, sèrie Acanto "GEBERIT", de 350x510x425 mm, amb un orifici per les aixetes i sobreeixidor, amb vàlvula de desguàs de llautó cromat, codi de comanda 500.087.00.1, i desguàs, color blanc. Inclús elements de fixació i silicona per a segellat de junts.
Criteri de valoració econòmica: El preu no inclou l'aixeteria.
Inclou: Replanteig. Col·locació i fixació de l'aparell. Muntatge del desguàs. Connexió a la xarxa d'evacuació. Comprovació del seu correcte funcionament. Segellat de junts.
Criteri d'amidament de projecte: Nombre d'unitats previstes, segons documentació gràfica de Projecte.
Criteri de mesura d'obra: Es mesurarà el nombre d'unitats realment col·locades segons especificacions de Projecte.

| Codi | Ut | Descripció | Rendiment | Preu | Import |
|---|---|---|---|---|---|
| mt30sng220d | U | Bidet, de porcellana sanitària, acabat termoesmaltat, color blanc, codi de comanda 500.603.01.2, sèrie Acanto "GEBERIT", de 350x510x425 mm, amb un orifici per les aixetes i sobreeixidor, segons UNE 67001, amb elements de fixació, per adossar a la paret. (material) | 1.000 | 321.30 | 321.30 |
| mt30asg011d | U | Vàlvula de desguàs de llautó cromat, codi de comanda 500.087.00.1, "GEBERIT", de 60 mm de longitud, amb tap de desguàs integrat interior amb botó d'accionament. (material) | 1.000 | 25.90 | 25.90 |
| mt36www005a | U | Acoblament a paret colzat amb plafó, de PVC, sèrie B, color blanc, per evacuació d'aigües residuals (a baixa i alta temperatura) en l'interior dels edificis, enllaç mixt de 1 1/4"x40 mm de diàmetre, segons UNE-EN 1329-1. (material) | 1.000 | 5.29 | 5.29 |
| mt30www005 | U | Cartutx de 300 ml de silicona àcida monocomponent, fungicida, per a segellat de junts en ambients humits. (material) | 0.012 | 7.50 | 0.09 |
| op00ato010 |  | Tornavís. | 1.000 | 0.00 | 0.00 |
| op00mar010 |  | Martell. | 1.000 | 0.00 | 0.00 |
| op00tal010 |  | Trepant. | 1.000 | 0.00 | 0.00 |
| mo008 | h | Oficial 1ª lampista. (mà d'obra) | 1.358 | 29.34 | 39.84 |
| % | % | Costos directes complementaris | 2 % | 392.42 | 7.85 |
|  |  | Costos directes |  |  | 400.27 |
