# Cisterna encastada per a vàter de terra

- Propietat de l'arxiu: CYPE INGENIEROS, S.A.
- Format: FIEBDC-3/2002
- Divisa: EUR
- Costos indirectes: 3.00 %
- IVA: 21.00 %

## S Senyalització i equipament

### SA Aparells sanitaris

#### SAI Vàters

**SAI110** U Cisterna encastada per a vàter de terra.
Cisterna de polietilè, amb accés i accionament frontal, descàrrega doble de 6-3 litres o única interrompible, ajustable a 4,5, 6 o 7 litres per a descàrrega total i a 3 o 4 litres per a descàrrega parcial, per a vàter de terra, codi de comanda 109.790.00.1, model Sigma 8 cm "GEBERIT", de 80 mm de profunditat, i polsador per a accionament de cisterna, de plàstic, de color blanc, de descàrrega doble, codi de comanda 115.770.11.5, model Sigma01,. Instal·lació encastada en mur de fàbrica.
Inclou: Replanteig. Col·locació i fixació de la cisterna. Connexió a la xarxa d'aigua freda. Muntatge d'accessoris i complements. Comprovació del seu correcte funcionament.
Criteri d'amidament de projecte: Nombre d'unitats previstes, segons documentació gràfica de Projecte.
Criteri de mesura d'obra: Es mesurarà el nombre d'unitats realment col·locades segons especificacions de Projecte.

| Codi | Ut | Descripció | Rendiment | Preu | Import |
|---|---|---|---|---|---|
| mt30geb100a | U | Cisterna de polietilè, amb accés i accionament frontal, descàrrega doble de 6-3 litres o única interrompible, ajustable a 4,5, 6 o 7 litres per a descàrrega total i a 3 o 4 litres per a descàrrega parcial, per a vàter de terra, codi de comanda 109.790.00.1, model Sigma 8 cm "GEBERIT", de 80 mm de profunditat, amb connexió de subministrament de 1/2", MeplaFix, amb clau d'esquadra integrada, colze de descàrrega, endollable i ajustable en altura, 20 mm cap amunt i 10 mm cap avall, amb envolupant protector, caixetí de premuntatge per a registre, tap de protecció, dues platines de ferro perforades, fixacions, aïllament en front a la condensació i reixeta per a facilitar l'adheriment d'elements d'obra, per a encastar a mur de fàbrica o a envà de plaques de guix. (material) | 1.000 | 194.70 | 194.70 |
| mt30geb200aa | U | Polsador per a accionament de cisterna, de plàstic, de color blanc, de descàrrega doble, codi de comanda 115.770.11.5, model Sigma01 "GEBERIT", de 246x164x13 mm, amb marc de fixació i varetes d'accionament, per a cisterna encastada. (material) | 1.000 | 74.30 | 74.30 |
| op00tal010 |  | Trepant. | 1.000 | 0.00 | 0.00 |
| op00ato010 |  | Tornavís. | 1.000 | 0.00 | 0.00 |
| mo008 | h | Oficial 1ª lampista. (mà d'obra) | 1.358 | 29.34 | 39.84 |
| % | % | Costos directes complementaris | 2 % | 308.84 | 6.18 |
|  |  | Costos directes |  |  | 315.02 |
