# Lavabo sobre taulell, d'argila refractària

- Propietat de l'arxiu: CYPE INGENIEROS, S.A.
- Format: FIEBDC-3/2002
- Divisa: EUR
- Costos indirectes: 3.00 %
- IVA: 21.00 %

## S Senyalització i equipament

### SA Aparells sanitaris

#### SAL Lavabos

**SAL003** U Lavabo sobre taulell, d'argila refractària.
Lavabo circular sobre taulell, d'argila refractària, acabat termoesmaltat KeraTect, color blanc, codi de comanda 500.768.01.2, sèrie VariForm "GEBERIT", de 400 mm de diàmetre exterior i 158 mm d'altura, amb vàlvula de desguàs de llautó cromat, codi de comanda 500.050.21.1, amb sifó botella d'ABS, acabat brillant imitació crom, codi de comanda 151.034.21.1. Inclús joc de fixació i silicona per a segellat de junts.
Criteri de valoració econòmica: El preu no inclou el taulell ni l'aixeteria.
Inclou: Replanteig. Col·locació i fixació de l'aparell. Muntatge del desguàs. Connexió a la xarxa d'evacuació. Comprovació del seu correcte funcionament. Segellat de junts.
Criteri d'amidament de projecte: Nombre d'unitats previstes, segons documentació gràfica de Projecte.
Criteri de mesura d'obra: Es mesurarà el nombre d'unitats realment col·locades segons especificacions de Projecte.

| Codi | Ut | Descripció | Rendiment | Preu | Import |
|---|---|---|---|---|---|
| mt30svg010d | U | Lavabo circular sobre taulell, d'argila refractària, acabat termoesmaltat KeraTect, color blanc, codi de comanda 500.768.01.2, sèrie VariForm "GEBERIT", de 400 mm de diàmetre exterior i 158 mm d'altura, segons UNE 67001, amb elements de fixació i plantilla de muntatge. (material) | 1.000 | 188.60 | 188.60 |
| mt30asg030k | U | Vàlvula de desguàs de llautó cromat, codi de comanda 500.050.21.1, "GEBERIT", de 50 mm de longitud. (material) | 1.000 | 70.00 | 70.00 |
| mt30asg070ec | U | Sifó botella de ABS, acabat brillant imitació crom, codi de comanda 151.034.21.1, "GEBERIT", amb sortida de 32 mm de diàmetre exterior, per a lavabo, amb embellidor. (material) | 1.000 | 48.70 | 48.70 |
| mt30www005 | U | Cartutx de 300 ml de silicona àcida monocomponent, fungicida, per a segellat de junts en ambients humits. (material) | 0.012 | 7.50 | 0.09 |
| mo008 | h | Oficial 1ª lampista. (mà d'obra) | 1.493 | 29.34 | 43.80 |
| % | % | Costos directes complementaris | 2 % | 351.19 | 7.02 |
|  |  | Costos directes |  |  | 358.21 |
