# Lavabo sota encimera, de porcellana sanitària

- Propietat de l'arxiu: CYPE INGENIEROS, S.A.
- Format: FIEBDC-3/2002
- Divisa: EUR
- Costos indirectes: 3.00 %
- IVA: 21.00 %

## S Senyalització i equipament

### SA Aparells sanitaris

#### SAL Lavabos

**SAL015** U Lavabo sota encimera, de porcellana sanitària.
Lavabo circular sota taulell de cuina, de porcellana sanitària, acabat termoesmaltat KeraTect, color blanc, acabat brillant, codi de comanda 500.745.01.2, sèrie VariForm "GEBERIT", de 390 mm de diàmetre exterior i 181 mm d'altura, amb sobreeixidor, amb, i desguàs amb sifó botella d'ABS, acabat brillant imitació crom, codi de comanda 151.034.21.1. Inclús joc de fixació i silicona per a segellat de junts.
Criteri de valoració econòmica: El preu no inclou el taulell ni l'aixeteria.
Inclou: Replanteig. Col·locació i fixació de l'aparell. Muntatge del desguàs. Connexió a la xarxa d'evacuació. Comprovació del seu correcte funcionament. Segellat de junts.
Criteri d'amidament de projecte: Nombre d'unitats previstes, segons documentació gràfica de Projecte.
Criteri de mesura d'obra: Es mesurarà el nombre d'unitats realment col·locades segons especificacions de Projecte.

| Codi | Ut | Descripció | Rendiment | Preu | Import |
|---|---|---|---|---|---|
| mt30svg040i | U | Lavabo circular sota taulell de cuina, de porcellana sanitària, acabat termoesmaltat KeraTect, color blanc, acabat brillant, codi de comanda 500.745.01.2, sèrie VariForm "GEBERIT", de 390 mm de diàmetre exterior i 181 mm d'altura, amb sobreeixidor, segons UNE 67001, amb elements de fixació i plantilla de muntatge. (material) | 1.000 | 103.90 | 103.90 |
| mt30asg070ec | U | Sifó botella de ABS, acabat brillant imitació crom, codi de comanda 151.034.21.1, "GEBERIT", amb sortida de 32 mm de diàmetre exterior, per a lavabo, amb embellidor. (material) | 1.000 | 48.70 | 48.70 |
| mt30www005 | U | Cartutx de 300 ml de silicona àcida monocomponent, fungicida, per a segellat de junts en ambients humits. (material) | 0.012 | 7.50 | 0.09 |
| mo008 | h | Oficial 1ª lampista. (mà d'obra) | 2.036 | 29.34 | 59.74 |
| % | % | Costos directes complementaris | 2 % | 212.43 | 4.25 |
|  |  | Costos directes |  |  | 216.68 |
