# Lavabo mural, d'argila refractària

- Propietat de l'arxiu: CYPE INGENIEROS, S.A.
- Format: FIEBDC-3/2002
- Divisa: EUR
- Costos indirectes: 3.00 %
- IVA: 21.00 %

## S Senyalització i equipament

### SA Aparells sanitaris

#### SAL Lavabos

**SAL033** U Lavabo mural, d'argila refractària.
Lavabo mural, d'argila refractària, acabat termoesmaltat KeraTect, color blanc, codi de comanda 505.020.01.6, sèrie ONE "GEBERIT", de 500x410x142 mm, amb un orifici per les aixetes, amb vàlvula de desguàs de llautó cromat, codi de comanda 500.050.21.1, i joc de fixació de 2 peces, codi de comanda 500.121.00.1, i desguàs amb peça de connexió per a desguàs, de plàstic, d'accionament per palanca, de longitud i altura ajustables, codi de comanda 152.018.00.1, Clou i sifó botella d'ABS, acabat brillant imitació crom, codi de comanda 151.034.21.1. Inclús silicona per a segellat de junts.
Criteri de valoració econòmica: El preu no inclou l'aixeteria.
Inclou: Replanteig. Col·locació i fixació de l'aparell. Muntatge del desguàs. Connexió a la xarxa d'evacuació. Comprovació del seu correcte funcionament. Segellat de junts.
Criteri d'amidament de projecte: Nombre d'unitats previstes, segons documentació gràfica de Projecte.
Criteri de mesura d'obra: Es mesurarà el nombre d'unitats realment col·locades segons especificacions de Projecte.

| Codi | Ut | Descripció | Rendiment | Preu | Import |
|---|---|---|---|---|---|
| mt30sog040gg | U | Lavabo mural, d'argila refractària, acabat termoesmaltat KeraTect, color blanc, codi de comanda 505.020.01.6, sèrie ONE "GEBERIT", de 500x410x142 mm, amb un orifici per les aixetes, segons UNE 67001, amb tapa de desguàs amb filtre de pèls, amb fixació magnètica. (material) | 1.000 | 264.40 | 264.40 |
| mt30asg040d | U | Joc de fixació de 2 peces, codi de comanda 500.121.00.1, "GEBERIT", per a lavabo. (material) | 1.000 | 13.70 | 13.70 |
| mt30asg020d | U | Peça de connexió per a desguàs, de plàstic, d'accionament per palanca, de longitud i altura ajustables, codi de comanda 152.018.00.1, Clou, "GEBERIT", de 1 1/4", amb vàlvula de desguàs, palanca d'accionament i tap de desguàs, per a aparell sanitari sense sobreeixidor. (material) | 1.000 | 85.90 | 85.90 |
| mt30asg070ec | U | Sifó botella de ABS, acabat brillant imitació crom, codi de comanda 151.034.21.1, "GEBERIT", amb sortida de 32 mm de diàmetre exterior, per a lavabo, amb embellidor. (material) | 1.000 | 48.70 | 48.70 |
| mt30www005 | U | Cartutx de 300 ml de silicona àcida monocomponent, fungicida, per a segellat de junts en ambients humits. (material) | 0.012 | 7.50 | 0.09 |
| op00tal010 |  | Trepant. | 1.000 | 0.00 | 0.00 |
| op00mar010 |  | Martell. | 1.000 | 0.00 | 0.00 |
| op00ato010 |  | Tornavís. | 1.000 | 0.00 | 0.00 |
| mo008 | h | Oficial 1ª lampista. (mà d'obra) | 2.036 | 29.34 | 59.74 |
| % | % | Costos directes complementaris | 2 % | 472.53 | 9.45 |
|  |  | Costos directes |  |  | 481.98 |
