# Rentamans amb pedestal, de porcellana sanitària

- Propietat de l'arxiu: CYPE INGENIEROS, S.A.
- Format: FIEBDC-3/2002
- Divisa: EUR
- Costos indirectes: 3.00 %
- IVA: 21.00 %

## S Senyalització i equipament

### SA Aparells sanitaris

#### SAM Rentamans

**SAM045** U Rentamans amb pedestal, de porcellana sanitària.
Rentamans mural, de porcellana sanitària, acabat termoesmaltat, color blanc, codi de comanda 500.324.01.1, sèrie Selnova "GEBERIT", de 450x370x170 mm, amb un orifici per les aixetes i sobreeixidor, amb vàlvula de desguàs de llautó cromat, codi de comanda 500.055.00.1 i joc de fixació de 2 peces, codi de comanda 500.122.00.1, amb pedestal de lavabo, de porcellana sanitària, acabat termoesmaltat, color blanc, codi de comanda 500.341.01.1, sèrie Selnova, i desguàs amb sifó botella d'ABS, acabat brillant imitació crom, codi de comanda 151.034.21.1. Inclús joc de fixació i silicona per a segellat de junts.
Criteri de valoració econòmica: El preu no inclou l'aixeteria.
Inclou: Replanteig. Col·locació i fixació de l'aparell. Muntatge del desguàs. Connexió a la xarxa d'evacuació. Comprovació del seu correcte funcionament. Segellat de junts.
Criteri d'amidament de projecte: Nombre d'unitats previstes, segons documentació gràfica de Projecte.
Criteri de mesura d'obra: Es mesurarà el nombre d'unitats realment col·locades segons especificacions de Projecte.

| Codi | Ut | Descripció | Rendiment | Preu | Import |
|---|---|---|---|---|---|
| mt30seg010m | U | Rentamans mural, de porcellana sanitària, acabat termoesmaltat, color blanc, codi de comanda 500.324.01.1, sèrie Selnova "GEBERIT", de 450x370x170 mm, amb un orifici per les aixetes i sobreeixidor, segons UNE 67001. (material) | 1.000 | 53.70 | 53.70 |
| mt30asg010d | U | Vàlvula de desguàs de llautó cromat, codi de comanda 500.055.00.1, "GEBERIT", de 60 mm de longitud, amb tap de desguàs integrat exterior amb botó d'accionament. (material) | 1.000 | 57.40 | 57.40 |
| mt30asg050d | U | Joc de fixació de 2 peces, codi de comanda 500.122.00.1, "GEBERIT", per a rentamans. (material) | 1.000 | 13.20 | 13.20 |
| mt30asg070ec | U | Sifó botella de ABS, acabat brillant imitació crom, codi de comanda 151.034.21.1, "GEBERIT", amb sortida de 32 mm de diàmetre exterior, per a lavabo, amb embellidor. (material) | 1.000 | 48.70 | 48.70 |
| mt30seg022d | U | Pedestal de lavabo, de porcellana sanitària, acabat termoesmaltat, color blanc, codi de comanda 500.341.01.1, sèrie Selnova "GEBERIT", de 190x170x700 mm. (material) | 1.000 | 60.50 | 60.50 |
| mt30www005 | U | Cartutx de 300 ml de silicona àcida monocomponent, fungicida, per a segellat de junts en ambients humits. (material) | 0.012 | 7.50 | 0.09 |
| op00ato010 |  | Tornavís. | 1.000 | 0.00 | 0.00 |
| op00mar010 |  | Martell. | 1.000 | 0.00 | 0.00 |
| op00tal010 |  | Trepant. | 1.000 | 0.00 | 0.00 |
| mo008 | h | Oficial 1ª lampista. (mà d'obra) | 2.036 | 29.34 | 59.74 |
| % | % | Costos directes complementaris | 2 % | 293.33 | 5.87 |
|  |  | Costos directes |  |  | 299.20 |
