# Urinari de porcellana sanitària

- Propietat de l'arxiu: CYPE INGENIEROS, S.A.
- Format: FIEBDC-3/2002
- Divisa: EUR
- Costos indirectes: 3.00 %
- IVA: 21.00 %

## S Senyalització i equipament

### SA Aparells sanitaris

#### SAU Urinaris

**SAU001** U Urinari de porcellana sanitària.
Urinari de porcellana sanitària, acabat termoesmaltat, color blanc, amb alimentació i desguàs encastats, codi de comanda 500.254.01.1, sèrie Smyle "GEBERIT", de 325x300x580 mm, amb brida de descàrrega, sifó antiolors ocult i fixació oculta, amb joc de fixació de 2 peces, codi de comanda 551075000 i desguàs equipat amb sifó de sortida horitzontal, de plàstic, de 50 mm de diàmetre, codi de comanda 152.950.11.1. Inclús silicona per a segellat de junts.
Criteri de valoració econòmica: El preu no inclou l'aixeteria.
Inclou: Replanteig. Col·locació i fixació de l'aparell. Muntatge del desguàs. Connexió a la xarxa d'evacuació. Comprovació del seu correcte funcionament. Segellat de junts.
Criteri d'amidament de projecte: Nombre d'unitats previstes, segons documentació gràfica de Projecte.
Criteri de mesura d'obra: Es mesurarà el nombre d'unitats realment col·locades segons especificacions de Projecte.

| Codi | Ut | Descripció | Rendiment | Preu | Import |
|---|---|---|---|---|---|
| mt30ssg310d | U | Urinari de porcellana sanitària, acabat termoesmaltat, color blanc, amb alimentació i desguàs encastats, codi de comanda 500.254.01.1, sèrie Smyle "GEBERIT", de 325x300x580 mm, amb brida de descàrrega, sifó antiolors ocult i fixació oculta, segons UNE 67001. (material) | 1.000 | 265.70 | 265.70 |
| mt30asg310d | U | Joc de fixació de 2 peces, codi de comanda 551075000, "GEBERIT", per a urinari. (material) | 1.000 | 30.40 | 30.40 |
| mt30asg320d | U | Sifó de sortida horitzontal, de plàstic, de 50 mm de diàmetre, codi de comanda 152.950.11.1 "GEBERIT", amb junta elàstica. (material) | 1.000 | 27.50 | 27.50 |
| mt30www005 | U | Cartutx de 300 ml de silicona àcida monocomponent, fungicida, per a segellat de junts en ambients humits. (material) | 0.012 | 7.50 | 0.09 |
| op00ato010 |  | Tornavís. | 1.000 | 0.00 | 0.00 |
| op00mar010 |  | Martell. | 1.000 | 0.00 | 0.00 |
| op00tal010 |  | Trepant. | 1.000 | 0.00 | 0.00 |
| mo008 | h | Oficial 1ª lampista. (mà d'obra) | 1.358 | 29.34 | 39.84 |
| % | % | Costos directes complementaris | 2 % | 363.53 | 7.27 |
|  |  | Costos directes |  |  | 370.80 |
