# Separador d'urinaris de vidre trempat

- Propietat de l'arxiu: CYPE INGENIEROS, S.A.
- Format: FIEBDC-3/2002
- Divisa: EUR
- Costos indirectes: 3.00 %
- IVA: 21.00 %

## S Senyalització i equipament

### SA Aparells sanitaris

#### SAU Urinaris

**SAU093** U Separador d'urinaris de vidre trempat.
Separador d'urinaris de vidre trempat, acabat setinat, de color blanc, codi de comanda 115.211.TD.1, "GEBERIT", de 432x754x40 mm.
Inclou: Col·locació i fixació.
Criteri d'amidament de projecte: Nombre d'unitats previstes, segons documentació gràfica de Projecte.
Criteri de mesura d'obra: Es mesurarà el nombre d'unitats realment col·locades segons especificacions de Projecte.

| Codi | Ut | Descripció | Rendiment | Preu | Import |
|---|---|---|---|---|---|
| mt30uge310s | U | Separador d'urinaris de vidre trempat, acabat setinat, de color blanc, codi de comanda 115.211.TD.1, "GEBERIT", de 432x754x40 mm, amb tapa, suport mural acabat anoditzat, raspallat amb resistència a la corrosió i fixacions. (material) | 1.000 | 722.30 | 722.30 |
| op00ato010 |  | Tornavís. | 1.000 | 0.00 | 0.00 |
| op00mar010 |  | Martell. | 1.000 | 0.00 | 0.00 |
| op00tal010 |  | Trepant. | 1.000 | 0.00 | 0.00 |
| mo008 | h | Oficial 1ª lampista. (mà d'obra) | 0.679 | 29.34 | 19.92 |
| % | % | Costos directes complementaris | 2 % | 742.22 | 14.84 |
|  |  | Costos directes |  |  | 757.06 |
