# Vàter de paret

- Propietat de l'arxiu: CYPE INGENIEROS, S.A.
- Format: FIEBDC-3/2002
- Divisa: EUR
- Costos indirectes: 3.00 %
- IVA: 21.00 %

## S Senyalització i equipament

### SP Aparells sanitaris adaptats i ajudes tècniques

#### SPI Vàters

**SPI020** U Vàter de paret.
Inodor suspès, de porcellana sanitària, acabat termoesmaltat, color blanc, codi de comanda 500.261.01.1, sèrie Selnova Compact, model Selnova Compact "GEBERIT", de 355x700x340 mm, amb vora de descàrrega, amb seient i tapa de vàter, de Duroplast, color blanc, codi de comanda 501.559.01.1. Inclús elements de fixació i silicona per a segellat de junts.
Inclou: Replanteig. Col·locació i fixació de l'aparell. Muntatge del desguàs. Connexió a la xarxa d'evacuació. Connexió a la xarxa d'aigua freda. Comprovació del seu correcte funcionament. Segellat de junts.
Criteri d'amidament de projecte: Nombre d'unitats previstes, segons documentació gràfica de Projecte.
Criteri de mesura d'obra: Es mesurarà el nombre d'unitats realment col·locades segons especificacions de Projecte.

| Codi | Ut | Descripció | Rendiment | Preu | Import |
|---|---|---|---|---|---|
| mt30sfg110j | U | Inodor suspès, de porcellana sanitària, acabat termoesmaltat, color blanc, codi de comanda 500.261.01.1, sèrie Selnova Compact, model Selnova Compact "GEBERIT", de 355x700x340 mm, amb vora de descàrrega, segons UNE-EN 997, amb elements de fixació. (material) | 1.000 | 302.10 | 302.10 |
| mt30sfg111j | U | Seient i tapa de vàter, de Duroplast, color blanc, codi de comanda 501.559.01.1, sèrie Selnova Comfort "GEBERIT". (material) | 1.000 | 109.20 | 109.20 |
| mt30www005 | U | Cartutx de 300 ml de silicona àcida monocomponent, fungicida, per a segellat de junts en ambients humits. (material) | 0.012 | 7.50 | 0.09 |
| op00ato010 |  | Tornavís. | 1.000 | 0.00 | 0.00 |
| op00mar010 |  | Martell. | 1.000 | 0.00 | 0.00 |
| op00tal010 |  | Trepant. | 1.000 | 0.00 | 0.00 |
| mo008 | h | Oficial 1ª lampista. (mà d'obra) | 2.036 | 29.34 | 59.74 |
| % | % | Costos directes complementaris | 2 % | 471.13 | 9.42 |
|  |  | Costos directes |  |  | 480.55 |
