# Banyera acrílica

- Propietat de l'arxiu: CYPE Ingenieros S.A.
- Format: FIEBDC-3/2016
- Programa: Generador de preus de la construcció. CYPE Ingenieros, S.A.
- Data: 04/07/2024
- Divisa: EUR
- Costos indirectes: 3 %
- IVA: 21 %

## S Senyalització i equipament

### SA Aparells sanitaris

#### SAB Banyeres

**SAB005** U Banyera acrílica.
Banyera rectangular acrílica, color blanc, acabat mat, amb orifici de desguàs en un lateral de 52 mm de diàmetre, codi de comanda 554.001.01.1, sèrie Soana "GEBERIT", de 700x1600x450 mm. Inclús silicona per a segellat de junts.
Criteri de valoració econòmica: El preu no inclou l'aixeteria.
Inclou: Replanteig. Col·locació i fixació de l'aparell. Muntatge del desguàs. Connexió a la xarxa d'evacuació. Comprovació del seu correcte funcionament. Segellat de junts.
Criteri d'amidament de projecte: Nombre d'unitats previstes, segons documentació gràfica de Projecte.
Criteri de mesura d'obra: Es mesurarà el nombre d'unitats realment col·locades segons especificacions de Projecte.

| Codi | Ut | Descripció | Rendiment | Preu | Import |
|---|---|---|---|---|---|
| mt30bsg010kh | U | Banyera rectangular acrílica, color blanc, acabat mat, amb orifici de desguàs en un lateral de 52 mm de diàmetre, codi de comanda 554.001.01.1, sèrie Soana "GEBERIT", de 700x1600x450 mm, amb peus regulables. (material) | 1 | 561.1 | 561.100 |
| mt30dba020 | U | Desguàs automàtic de llautó-coure per banyera, acabat cromat. (material) | 1 | 126.08 | 126.080 |
| mt30www005 | U | Cartutx de 300 ml de silicona àcida monocomponent, fungicida, per a segellat de junts en ambients humits. (material) | 0.036 | 7.5 | 0.270 |
| mo008 | h | Oficial 1ª lampista. (mà d'obra) | 1.629 | 29.34 | 47.795 |
| % | % | Costos directes complementaris | 2 % | 735.245 | 14.705 |
|  |  | Costos directes |  |  | 749.950 |

Residus:
- col·locació: mt30www005 Cartutx de 300 ml de silicona àcida monocomponent, fungicida, per a segellat de junts en ambients humits; factor de residu 0.06

## Recursos

**mt30bsg010kh** U Banyera rectangular acrílica
Dades tècniques: Cost energètic 3683.449 MJ; Emissió de CO2 185.942 kg
Residus:
- embalatge: re150101 Envasos de paper i cartró. (component de residu); rendiment 3.72 kg; Codi LER 15 01 01; Massa de l'element 1 kg; Volum 0.001333 m3

**mt30www005** U Cartutx de 300 ml de silicona àcida monocomponent, fungicida, per a segellat de junts en ambients humits
Dades tècniques: Cost energètic 87.088 MJ; Emissió de CO2 3.667 kg; Codi LER 17 09 04; Massa de l'element 0.45 kg; Volum 0.0003 m3
Residus:
- embalatge: re170203 Plàstic. (component de residu); rendiment 0.1 kg; Codi LER 17 02 03; Massa de l'element 1 kg; Volum 0.001667 m3
