# Plat de dutxa de resina

- Propietat de l'arxiu: CYPE Ingenieros S.A.
- Format: FIEBDC-3/2016
- Programa: Generador de preus de la construcció. CYPE Ingenieros, S.A.
- Data: 04/07/2024
- Divisa: EUR
- Costos indirectes: 3 %
- IVA: 21 %

## S Senyalització i equipament

### SA Aparells sanitaris

#### SAD Dutxes

**SAD025** U Plat de dutxa de resina.
Plat de dutxa quadrat, de resina, color blanc, acabat mat imitació pedra, amb fons antilliscant i orifici de desguàs en un lateral de 90 mm de diàmetre, codi de comanda 550.750.00.1, sèrie Olona "GEBERIT", de 800x800x40 mm, amb vàlvula sifònica de 30 mm d'altura de sifó, codi de comanda 150.583.21.1.
Criteri de valoració econòmica: El preu no inclou l'aixeteria.
Inclou: Replanteig. Col·locació i fixació de l'aparell. Muntatge del desguàs. Connexió a la xarxa d'evacuació. Comprovació del seu correcte funcionament.
Criteri d'amidament de projecte: Nombre d'unitats previstes, segons documentació gràfica de Projecte.
Criteri de mesura d'obra: Es mesurarà el nombre d'unitats realment col·locades segons especificacions de Projecte.

| Codi | Ut | Descripció | Rendiment | Preu | Import |
|---|---|---|---|---|---|
| mt30pog010dd | U | Plat de dutxa quadrat, de resina, color blanc, acabat mat imitació pedra, amb fons antilliscant i orifici de desguàs en un lateral de 90 mm de diàmetre, codi de comanda 550.750.00.1, sèrie Olona "GEBERIT", de 800x800x40 mm, amb tap de desguàs. (material) | 1 | 411.2 | 411.200 |
| mt30asg080gf | U | Vàlvula sifònica de 30 mm d'altura de sifó, codi de comanda 150.583.21.1, "GEBERIT", amb sortida de 40 mm de diàmetre exterior per a tub de desguàs de polietilè, amb tap de desguàs, sifó antiolors, filtre de pèls i elements de fixació, per a plat de dutxa amb orifici de desguàs de 90 mm de diàmetre. (material) | 1 | 66 | 66.000 |
| mo008 | h | Oficial 1ª lampista. (mà d'obra) | 1.493 | 29.34 | 43.805 |
| % | % | Costos directes complementaris | 2 % | 521.005 | 10.420 |
|  |  | Costos directes |  |  | 531.425 |

## Recursos

**mt30asg080gf** U Vàlvula sifònica de 30 mm d'altura de sifó
Dades tècniques: Cost energètic 21.385 MJ; Emissió de CO2 1.483 kg
Residus:
- embalatge: re150101 Envasos de paper i cartró. (component de residu); rendiment 0.072 kg; Codi LER 15 01 01; Massa de l'element 1 kg; Volum 0.001333 m3
