# Bidet de paret, de porcellana sanitària

- Propietat de l'arxiu: CYPE Ingenieros S.A.
- Format: FIEBDC-3/2016
- Programa: Generador de preus de la construcció. CYPE Ingenieros, S.A.
- Data: 04/07/2024
- Divisa: EUR
- Costos indirectes: 3 %
- IVA: 21 %

## S Senyalització i equipament

### SA Aparells sanitaris

#### SAE Bidets

**SAE015** U Bidet de paret, de porcellana sanitària.
Bidet de paret, de porcellana sanitària, acabat termoesmaltat KeraTect, color blanc, codi de comanda 500.690.01.1, sèrie ONE "GEBERIT", de 370x540x300 mm, amb un orifici per les aixetes i sobreeixidor ocult, amb vàlvula de desguàs de llautó cromat, codi de comanda 500.087.00.1, i desguàs, color blanc. Inclús elements de fixació i silicona per a segellat de junts.
Criteri de valoració econòmica: El preu no inclou l'aixeteria.
Inclou: Replanteig. Col·locació i fixació de l'aparell. Muntatge del desguàs. Connexió a la xarxa d'evacuació. Comprovació del seu correcte funcionament. Segellat de junts.
Criteri d'amidament de projecte: Nombre d'unitats previstes, segons documentació gràfica de Projecte.
Criteri de mesura d'obra: Es mesurarà el nombre d'unitats realment col·locades segons especificacions de Projecte.

| Codi | Ut | Descripció | Rendiment | Preu | Import |
|---|---|---|---|---|---|
| mt30sog210a | U | Bidet de paret, de porcellana sanitària, acabat termoesmaltat KeraTect, color blanc, codi de comanda 500.690.01.1, sèrie ONE "GEBERIT", de 370x540x300 mm, amb un orifici per les aixetes i sobreeixidor ocult, segons UNE 67001, amb elements de fixació. (material) | 1 | 510.4 | 510.400 |
| mt30asg011d | U | Vàlvula de desguàs de llautó cromat, codi de comanda 500.087.00.1, "GEBERIT", de 60 mm de longitud, amb tap de desguàs integrat interior amb botó d'accionament. (material) | 1 | 25.9 | 25.900 |
| mt36www005a | U | Acoblament a paret colzat amb plafó, de PVC, sèrie B, color blanc, per evacuació d'aigües residuals (a baixa i alta temperatura) en l'interior dels edificis, enllaç mixt de 1 1/4"x40 mm de diàmetre, segons UNE-EN 1329-1. (material) | 1 | 5.29 | 5.290 |
| mt30www005 | U | Cartutx de 300 ml de silicona àcida monocomponent, fungicida, per a segellat de junts en ambients humits. (material) | 0.012 | 7.5 | 0.090 |
| mo008 | h | Oficial 1ª lampista. (mà d'obra) | 1.358 | 29.34 | 39.844 |
| % | % | Costos directes complementaris | 2 % | 581.524 | 11.630 |
|  |  | Costos directes |  |  | 593.154 |

Residus:
- col·locació: mt30www005 Cartutx de 300 ml de silicona àcida monocomponent, fungicida, per a segellat de junts en ambients humits; factor de residu 0.06

## Recursos

**mt30asg011d** U Vàlvula de desguàs de llautó cromat
Dades tècniques: Cost energètic 96.674 MJ; Emissió de CO2 6.551 kg
Residus:
- embalatge: re150101 Envasos de paper i cartró. (component de residu); rendiment 0.072 kg; Codi LER 15 01 01; Massa de l'element 1 kg; Volum 0.001333 m3

**mt30www005** U Cartutx de 300 ml de silicona àcida monocomponent, fungicida, per a segellat de junts en ambients humits
Dades tècniques: Cost energètic 87.088 MJ; Emissió de CO2 3.667 kg; Codi LER 17 09 04; Massa de l'element 0.45 kg; Volum 0.0003 m3
Residus:
- embalatge: re170203 Plàstic. (component de residu); rendiment 0.1 kg; Codi LER 17 02 03; Massa de l'element 1 kg; Volum 0.001667 m3
