# Vàter de paret, de porcellana sanitària

- Propietat de l'arxiu: CYPE Ingenieros S.A.
- Format: FIEBDC-3/2016
- Programa: Generador de preus de la construcció. CYPE Ingenieros, S.A.
- Data: 04/07/2024
- Divisa: EUR
- Costos indirectes: 3 %
- IVA: 21 %

## S Senyalització i equipament

### SA Aparells sanitaris

#### SAI Vàters

**SAI020** U Vàter de paret, de porcellana sanitària.
Kit format per inodor suspès amb fixació oculta, de porcellana sanitària, acabat termoesmaltat KeraTect, color blanc, amb seient i tapa de vàter, color blanc, de caiguda esmorteïda, amb ancoratges de subjecció ràpida, codi de comanda 500.201.01.1, sèrie ONE "GEBERIT", de 370x540x343 mm, sense vora de descàrrega, sistema de descàrrega Turboflush. Inclús elements de fixació i silicona per a segellat de junts.
Inclou: Replanteig. Col·locació i fixació de l'aparell. Muntatge del desguàs. Connexió a la xarxa d'evacuació. Connexió a la xarxa d'aigua freda. Comprovació del seu correcte funcionament. Segellat de junts.
Criteri d'amidament de projecte: Nombre d'unitats previstes, segons documentació gràfica de Projecte.
Criteri de mesura d'obra: Es mesurarà el nombre d'unitats realment col·locades segons especificacions de Projecte.

| Codi | Ut | Descripció | Rendiment | Preu | Import |
|---|---|---|---|---|---|
| mt30sog110a | U | Kit format per inodor suspès amb fixació oculta, de porcellana sanitària, acabat termoesmaltat KeraTect, color blanc, amb seient i tapa de vàter, color blanc, de caiguda esmorteïda, amb ancoratges de subjecció ràpida, codi de comanda 500.201.01.1, sèrie ONE "GEBERIT", de 370x540x343 mm, sense vora de descàrrega, sistema de descàrrega Turboflush, segons UNE-EN 997, amb elements de fixació. (material) | 1 | 816.4 | 816.400 |
| mt30www005 | U | Cartutx de 300 ml de silicona àcida monocomponent, fungicida, per a segellat de junts en ambients humits. (material) | 0.012 | 7.5 | 0.090 |
| mo008 | h | Oficial 1ª lampista. (mà d'obra) | 2.036 | 29.34 | 59.736 |
| % | % | Costos directes complementaris | 2 % | 876.226 | 17.525 |
|  |  | Costos directes |  |  | 893.751 |

Residus:
- col·locació: mt30www005 Cartutx de 300 ml de silicona àcida monocomponent, fungicida, per a segellat de junts en ambients humits; factor de residu 0.06

## Recursos

**mt30www005** U Cartutx de 300 ml de silicona àcida monocomponent, fungicida, per a segellat de junts en ambients humits
Dades tècniques: Cost energètic 87.088 MJ; Emissió de CO2 3.667 kg; Codi LER 17 09 04; Massa de l'element 0.45 kg; Volum 0.0003 m3
Residus:
- embalatge: re170203 Plàstic. (component de residu); rendiment 0.1 kg; Codi LER 17 02 03; Massa de l'element 1 kg; Volum 0.001667 m3
