# Cisterna encastada per a vàter de paret

- Propietat de l'arxiu: CYPE Ingenieros S.A.
- Format: FIEBDC-3/2016
- Programa: Generador de preus de la construcció. CYPE Ingenieros, S.A.
- Data: 04/07/2024
- Divisa: EUR
- Costos indirectes: 3 %
- IVA: 21 %

## S Senyalització i equipament

### SA Aparells sanitaris

#### SAI Vàters

**SAI120** U Cisterna encastada per a vàter de paret.
Cisterna de polietilè, amb accés i accionament frontal, descàrrega doble de 6-3 litres o única interrompible, ajustable a 4,5, 6 o 7 litres per a descàrrega total i a 3 o 4 litres per a descàrrega parcial, model Sigma 12 cm, de 120 mm de profunditat, sobre bastidor premuntat, amb ancoratges de fixació a parament, de 420 mm d'amplada i 1080 mm d'altura, acabat pintat al forn, amb tub guia per a tub d'alimentació d'aparells sanitaris sèrie AquaClean, per a inodor suspès, codi de comanda 110.374.00.5, sèrie Kombifix "GEBERIT", i polsador per a accionament de cisterna, de plàstic, de color blanc, de descàrrega doble, codi de comanda 115.770.11.5, model Sigma01,. Instal·lació encastada en mur de fàbrica.
Inclou: Replanteig. Col·locació i fixació de la cisterna. Connexió a la xarxa d'evacuació. Connexió a la xarxa d'aigua freda. Muntatge d'accessoris i complements. Comprovació del seu correcte funcionament.
Criteri d'amidament de projecte: Nombre d'unitats previstes, segons documentació gràfica de Projecte.
Criteri de mesura d'obra: Es mesurarà el nombre d'unitats realment col·locades segons especificacions de Projecte.

| Codi | Ut | Descripció | Rendiment | Preu | Import |
|---|---|---|---|---|---|
| mt30geb060a | U | Cisterna de polietilè, amb accés i accionament frontal, descàrrega doble de 6-3 litres o única interrompible, ajustable a 4,5, 6 o 7 litres per a descàrrega total i a 3 o 4 litres per a descàrrega parcial, model Sigma 12 cm, de 120 mm de profunditat, sobre bastidor premuntat, amb ancoratges de fixació a parament, de 420 mm d'amplada i 1080 mm d'altura, acabat pintat al forn, amb tub guia per a tub d'alimentació d'aparells sanitaris sèrie AquaClean, per a inodor suspès, codi de comanda 110.374.00.5, sèrie Kombifix "GEBERIT", amb connexió de subministrament de 1/2", MeplaFix, amb clau d'esquadra integrada, caixetí de premuntatge per a registre, taps de protecció, joc de maneguets per a vàter, colze de desguàs de PVC, maneguet adaptador de PVC, varetes roscades per a suport de vàter, fixacions i aïllament en front a la condensació, per a encastar a mur de fàbrica. (material) | 1 | 296 | 296.000 |
| mt30geb200aa | U | Polsador per a accionament de cisterna, de plàstic, de color blanc, de descàrrega doble, codi de comanda 115.770.11.5, model Sigma01 "GEBERIT", de 246x164x13 mm, amb marc de fixació i varetes d'accionament, per a cisterna encastada. (material) | 1 | 74.3 | 74.300 |
| mo008 | h | Oficial 1ª lampista. (mà d'obra) | 1.358 | 29.34 | 39.844 |
| % | % | Costos directes complementaris | 2 % | 410.144 | 8.203 |
|  |  | Costos directes |  |  | 418.347 |

## Recursos

**mt30geb060a** U Cisterna de polietilè
Dades tècniques: Cost energètic 985.620 MJ; Emissió de CO2 40.364 kg
Residus:
- embalatge: re150101 Envasos de paper i cartró. (component de residu); rendiment 3.646 kg; Codi LER 15 01 01; Massa de l'element 1 kg; Volum 0.001333 m3
