# Bastidor encastat per a lavabo mural

- Propietat de l'arxiu: CYPE Ingenieros S.A.
- Format: FIEBDC-3/2016
- Programa: Generador de preus de la construcció. CYPE Ingenieros, S.A.
- Data: 04/07/2024
- Divisa: EUR
- Costos indirectes: 3 %
- IVA: 21 %

## S Senyalització i equipament

### SA Aparells sanitaris

#### SAL Lavabos

**SAL100** U Bastidor encastat per a lavabo mural.
Instal·lació encastada en mur de fàbrica de bastidor premuntat d'acer galvanitzat, de profunditat ajustable entre 80 i 190 mm, 350 mm d'amplada i 335 mm d'altura, per a aixeta de taulell, per a lavabo mural, codi de comanda 457.408.00.5, sèrie Kombifix "GEBERIT", amb, colze de desguàs de polietilè d'alta densitat de 50 mm de diàmetre, junt, varetes roscades per a suport de lavabo mural i fixacions.
Inclou: Replanteig. Col·locació i fixació. Connexió a la xarxa d'evacuació. Comprovació del seu correcte funcionament.
Criteri d'amidament de projecte: Nombre d'unitats previstes, segons documentació gràfica de Projecte.
Criteri de mesura d'obra: Es mesurarà el nombre d'unitats realment col·locades segons especificacions de Projecte.

| Codi | Ut | Descripció | Rendiment | Preu | Import |
|---|---|---|---|---|---|
| mt30geb070a | U | Bastidor premuntat d'acer galvanitzat, de profunditat ajustable entre 80 i 190 mm, 350 mm d'amplada i 335 mm d'altura, per a aixeta de taulell, per a lavabo mural, codi de comanda 457.408.00.5, sèrie Kombifix "GEBERIT", amb, colze de desguàs de polietilè d'alta densitat de 50 mm de diàmetre, junt, varetes roscades per a suport de lavabo mural i fixacions, per a encastar a mur de fàbrica. (material) | 1 | 168 | 168.000 |
| mo008 | h | Oficial 1ª lampista. (mà d'obra) | 0.679 | 29.34 | 19.922 |
| % | % | Costos directes complementaris | 2 % | 187.922 | 3.758 |
|  |  | Costos directes |  |  | 191.680 |

## Recursos

**mt30geb070a** U Bastidor premuntat d'acer galvanitzat
Dades tècniques: Cost energètic 63.672 MJ; Emissió de CO2 5.457 kg
Residus:
- embalatge: re150101 Envasos de paper i cartró. (component de residu); rendiment 0.072 kg; Codi LER 15 01 01; Massa de l'element 1 kg; Volum 0.001333 m3
