# Rentamans mural, de porcellana sanitària

- Propietat de l'arxiu: CYPE Ingenieros S.A.
- Format: FIEBDC-3/2016
- Programa: Generador de preus de la construcció. CYPE Ingenieros, S.A.
- Data: 04/07/2024
- Divisa: EUR
- Costos indirectes: 3 %
- IVA: 21 %

## S Senyalització i equipament

### SA Aparells sanitaris

#### SAM Rentamans

**SAM035** U Rentamans mural, de porcellana sanitària.
Rentamans mural, de porcellana sanitària, acabat termoesmaltat, color blanc, codi de comanda 500.256.01.1, sèrie Smyle, model Smyle Square "GEBERIT", de 500x410x160 mm, amb un orifici per les aixetes, amb vàlvula de desguàs de llautó cromat, codi de comanda 500.055.00.1 i joc de fixació de 2 peces, codi de comanda 500.122.00.1, i desguàs amb sifó botella d'ABS, acabat brillant imitació crom, codi de comanda 151.034.21.1. Inclús silicona per a segellat de junts.
Criteri de valoració econòmica: El preu no inclou l'aixeteria.
Inclou: Replanteig. Col·locació i fixació de l'aparell. Muntatge del desguàs. Connexió a la xarxa d'evacuació. Comprovació del seu correcte funcionament. Segellat de junts.
Criteri d'amidament de projecte: Nombre d'unitats previstes, segons documentació gràfica de Projecte.
Criteri de mesura d'obra: Es mesurarà el nombre d'unitats realment col·locades segons especificacions de Projecte.

| Codi | Ut | Descripció | Rendiment | Preu | Import |
|---|---|---|---|---|---|
| mt30ssg005d | U | Rentamans mural, de porcellana sanitària, acabat termoesmaltat, color blanc, codi de comanda 500.256.01.1, sèrie Smyle, model Smyle Square "GEBERIT", de 500x410x160 mm, amb un orifici per les aixetes, segons UNE 67001. (material) | 1 | 119.5 | 119.500 |
| mt30asg010d | U | Vàlvula de desguàs de llautó cromat, codi de comanda 500.055.00.1, "GEBERIT", de 60 mm de longitud, amb tap de desguàs integrat exterior amb botó d'accionament. (material) | 1 | 57.4 | 57.400 |
| mt30asg050d | U | Joc de fixació de 2 peces, codi de comanda 500.122.00.1, "GEBERIT", per a rentamans. (material) | 1 | 13.2 | 13.200 |
| mt30asg070ec | U | Sifó botella de ABS, acabat brillant imitació crom, codi de comanda 151.034.21.1, "GEBERIT", amb sortida de 32 mm de diàmetre exterior, per a lavabo, amb embellidor. (material) | 1 | 48.7 | 48.700 |
| mt30www005 | U | Cartutx de 300 ml de silicona àcida monocomponent, fungicida, per a segellat de junts en ambients humits. (material) | 0.012 | 7.5 | 0.090 |
| mo008 | h | Oficial 1ª lampista. (mà d'obra) | 1.629 | 29.34 | 47.795 |
| % | % | Costos directes complementaris | 2 % | 286.685 | 5.734 |
|  |  | Costos directes |  |  | 292.419 |

Residus:
- col·locació: mt30asg070ec; factor de residu 0.0217454
- col·locació: mt30www005 Cartutx de 300 ml de silicona àcida monocomponent, fungicida, per a segellat de junts en ambients humits; factor de residu 0.06

## Recursos

**mt30asg010d** U Vàlvula de desguàs de llautó cromat
Dades tècniques: Cost energètic 96.674 MJ; Emissió de CO2 6.551 kg
Residus:
- embalatge: re150101 Envasos de paper i cartró. (component de residu); rendiment 0.072 kg; Codi LER 15 01 01; Massa de l'element 1 kg; Volum 0.001333 m3

**mt30asg050d** U Joc de fixació de 2 peces, codi de comanda 500.122.00.1, "GEBERIT", per a rentamans
Dades tècniques: Cost energètic 1.579 MJ; Emissió de CO2 1.304 kg
Residus:
- embalatge: re150101 Envasos de paper i cartró; rendiment 1.463 kg

**mt30asg070ec** U Sifó botella de ABS
Dades tècniques: Cost energètic 20.947 MJ; Emissió de CO2 1.072 kg; Codi LER 17 02 03; Massa de l'element 0.216 kg; Volum 0.00036 m3
Residus:
- embalatge: re150101 Envasos de paper i cartró; rendiment 0.039 kg

**mt30www005** U Cartutx de 300 ml de silicona àcida monocomponent, fungicida, per a segellat de junts en ambients humits
Dades tècniques: Cost energètic 87.088 MJ; Emissió de CO2 3.667 kg; Codi LER 17 09 04; Massa de l'element 0.45 kg; Volum 0.0003 m3
Residus:
- embalatge: re170203 Plàstic. (component de residu); rendiment 0.1 kg; Codi LER 17 02 03; Massa de l'element 1 kg; Volum 0.001667 m3
