# Separador d'urinaris de plàstic

- Propietat de l'arxiu: CYPE Ingenieros S.A.
- Format: FIEBDC-3/2016
- Programa: Generador de preus de la construcció. CYPE Ingenieros, S.A.
- Data: 04/07/2024
- Divisa: EUR
- Costos indirectes: 3 %
- IVA: 21 %

## S Senyalització i equipament

### SA Aparells sanitaris

#### SAU Urinaris

**SAU091** U Separador d'urinaris de plàstic.
Separador d'urinaris de plàstic, de color blanc, codi de comanda 115.201.11.1, sèrie Basic "GEBERIT", de 440x740x96 mm.
Inclou: Col·locació i fixació.
Criteri d'amidament de projecte: Nombre d'unitats previstes, segons documentació gràfica de Projecte.
Criteri de mesura d'obra: Es mesurarà el nombre d'unitats realment col·locades segons especificacions de Projecte.

| Codi | Ut | Descripció | Rendiment | Preu | Import |
|---|---|---|---|---|---|
| mt30uge300d | U | Separador d'urinaris de plàstic, de color blanc, codi de comanda 115.201.11.1, sèrie Basic "GEBERIT", de 440x740x96 mm, amb suport mural i fixacions. (material) | 1 | 337.6 | 337.600 |
| mo008 | h | Oficial 1ª lampista. (mà d'obra) | 0.679 | 29.34 | 19.922 |
| % | % | Costos directes complementaris | 2 % | 357.522 | 7.150 |
|  |  | Costos directes |  |  | 364.672 |
