# Bastidor encastat per a urinari

- Propietat de l'arxiu: CYPE Ingenieros S.A.
- Format: FIEBDC-3/2016
- Programa: Generador de preus de la construcció. CYPE Ingenieros, S.A.
- Data: 04/07/2024
- Divisa: EUR
- Costos indirectes: 3 %
- IVA: 21 %

## S Senyalització i equipament

### SA Aparells sanitaris

#### SAU Urinaris

**SAU100** U Bastidor encastat per a urinari.
Bastidor premuntat d'acer galvanitzat, de profunditat ajustable entre 80 i 125 mm, 420 mm d'amplada i altura ajustable entre 1090 i 1270 mm, per a urinari, codi de comanda 457.611.00.1, sèrie Kombifix "GEBERIT", amb caixa premuntada amb connexió de subministrament de 1/2" i aixeta de pas amb regulador, terminal per a connexió elèctrica, tub de connexió de 32 mm de diàmetre, taps de protecció, colze de desguàs de polietilè d'alta densitat de 50 mm de diàmetre, junt, sifó de 50 mm de diàmetre, varetes roscades per a suport d'urinari i fixacions. Instal·lació encastada en mur de fàbrica.
Inclou: Replanteig. Col·locació i fixació. Connexió a la xarxa d'evacuació. Connexió a la xarxa d'aigua freda. Comprovació del seu correcte funcionament.
Criteri d'amidament de projecte: Nombre d'unitats previstes, segons documentació gràfica de Projecte.
Criteri de mesura d'obra: Es mesurarà el nombre d'unitats realment col·locades segons especificacions de Projecte.

| Codi | Ut | Descripció | Rendiment | Preu | Import |
|---|---|---|---|---|---|
| mt30geb080a | U | Bastidor premuntat d'acer galvanitzat, de profunditat ajustable entre 80 i 125 mm, 420 mm d'amplada i altura ajustable entre 1090 i 1270 mm, per a urinari, codi de comanda 457.611.00.1, sèrie Kombifix "GEBERIT", amb caixa premuntada amb connexió de subministrament de 1/2" i aixeta de pas amb regulador, terminal per a connexió elèctrica, tub de connexió de 32 mm de diàmetre, taps de protecció, colze de desguàs de polietilè d'alta densitat de 50 mm de diàmetre, junt, sifó de 50 mm de diàmetre, varetes roscades per a suport d'urinari i fixacions, per a encastar a mur de fàbrica. (material) | 1 | 369.1 | 369.100 |
| mo008 | h | Oficial 1ª lampista. (mà d'obra) | 0.95 | 29.34 | 27.873 |
| % | % | Costos directes complementaris | 2 % | 396.973 | 7.939 |
|  |  | Costos directes |  |  | 404.912 |

## Recursos

**mt30geb080a** U Bastidor premuntat d'acer galvanitzat
Dades tècniques: Cost energètic 308.661 MJ; Emissió de CO2 26.237 kg
Residus:
- embalatge: re150101 Envasos de paper i cartró. (component de residu); rendiment 0.078 kg; Codi LER 15 01 01; Massa de l'element 1 kg; Volum 0.001333 m3
